# Cranachhaus - Schloßstraße 1 in Wittenberg
Angebotsaufforderung (GAEB 90, DA83)
Vergabenummer: 001
DV-Nummer: 001
Währung: EUR

## Abbruch-, Mauerer- und Betonarbeiten
Datum: 19.01.26

### LOS 1 ABBRUCH,- MAURER- UND BETONARBEITEN

#### 1.1 Schutzmaßnahmen und BE

**1.1.1 Baustelleneinrichtung Hauptposition**
Einrichten, Vorhalten  über die vereinbarte eigene
Leistungszeit sowie Räumen der Baustelle einschl.
Entfernen von Verunreinigung.

In den Pauschal-Preis sind sämtliche für die
Durchführung der ausgeschriebenen Leistungen
benötigten Geräte, Maschinen, Betriebsstoffe,
Hilfsmittel etc. einzurechnen.

Der Bieter hat sich vor Abgabe des Angebotes von den
örtlichen Gegebenheiten zu überzeugen.

Baustrom wird durch AG gestellt; der Baustromverteiler
ist durch den AN zu liefern und zu montieren inkl. der
vorgeschriebenen Prüfungen etc.

Der Baustellenzugang soll vorrangig über die Zufahrt
von der Wallstraße her erfolgen. Hier steht ein
zweiflügliges Tor zur Verfügung. Das Tor ist breit
genug um ein gängiges Conttainerfahrzeug passieren zu
lassen. Schutzmaßnahmen für den Gartenbereich sind in
separater Position erfasst.
Menge: 1,000 psch

**1.1.2 Baustellen WC bereitstellen und vorhalten**
WC-Kabine antransportieren, aufstellen und nach
Beendigung der Bauarbeiten beseitigen. Nutzung durch
die am Bau beteiligten Firmen (auch Fremdgewerke).
Regelmäßige Ver- und Entsorgung nach Erfordernis.
Nutzungsdauer  :  gesamte Bauzeit einschließlich
Ausbau (eigene Bauzeit und für spätere Ausbaugewerke
/Fremd- gewerke)

Stck. x Monat
Menge: 3,000 StMt

**1.1.3 Baustrom und Bauwasser für eigene Leistungen verteilen**
Baustrom wird durch den Auftraggeber gestellt

Entnahmestelle Strom & Wasser:
im Baustellenbereich

Die Verteilung des Stroms nach eigenen Bedarf bzw. für
die eigenen Leistungen soll durch den Auftragnehmer
selbst erfolgen. Die Aufwendungen für diese Leistungen
sollen preislich in dieser Position pauschal erfasst
werden.
Menge: 1,000 psch

**1.1.4 Bauteile etc. mit Folie schützen**
Bauteile und Einrichtungsgegenstände zum Schutz mit
Folie abkleben oder staubdicht abdecken, incl.
Beseitigung der Abdeckmaterialien nach Beendigung der
Baumaßnahme.

Diese Leistung wird insbesondere für Bauteile der
Gebäudeinstallation notwendig
Menge: 30,000 m²

**1.1.5 Fenster/Türen schützen**
Vorhandene Fenster und Türen mit Folie durch Abkleben
vor Verschmutzung während der Bauarbeiten etc.
schützen.
Menge: 20,000 m²

**1.1.6 Treppenstufen Außentreppe zum Garten mit Spanplatte und Vlies schützen**
Treppenstufen mit Spanplatten und untergelegten Vlies
schützen; die Spanplatten auf Stufenbreite und Tiefe
zuschneiden und durch Verschrauben der Tritt- und der
Setzstufe abruschtsicher montieren

Stufenbreite:  bis 1,5 m
Auftritt:  ca. 30 cm
Steigung:  ca. 19 cm

Abrechnung nach Stück Stufe
Menge: 5,000 Stüc

**1.1.7 Bodenflächen im Gebäude schützen**
Bodenflächen mit Vlies mit rückseitig aufkaschierter
Folie) schützen
Menge: 10,000 m²

**1.1.8 Boden mit Folie+Spanplatte schützen**
vorhandenen Boden schützen, dazu ist auf dem zu
schützenden Boden ein Vlies auszulegen und diese
vollflächig mit Spanplatten auszulegen, es sind
Spanplatten mit Nut und Feder zu verwenden, die
Spanplatten sind untereinander zu verschrauben
Menge: 10,000 m²

**1.1.9 Türen im Transportweg schützen**
Türen im Bereich der Transportwege der Baumaßnahme mit
geeigneten Mitteln schützen:

Vorschlag:  Türkanten mit Schaumfolie
abkleben/abpolstern

Abrechnung nach Stück Tür
Menge: 2,000 Stüc

**1.1.10 Baufolie mit Lattenrahmen als Schutzwand**
Staubschutzwand mit Lattenrahmen und Bespannung
mittels 0,5 mm Kunststoff-Folienbelag staubdicht
anbringen, während der Bauzeit vorhalten, wieder
abbauen und abtransportieren.
Raumhöhe  :  bis 2,75 m
Menge: 5,000 m²

**1.1.11 Bauzaun, Stahlrahmen (mobil), h=2,00 m**
Bauzaun  aus mobilen Stahlrahmenelementen mit
Rundstahlfüllstäben, Stützfüßen aus Beton, incl.
sämtlicher Verbindungen, Kupplungen etc., aufstellen´,
und nach Abschluß aller Bauarbeiten abbauen.
Zaunhöhe  :  2,00 m
Ort: für Bauobjektsicherung und BE -Einzäunung
Menge: 20,000 m

**1.1.12 Bauzaun vorhalten**
Bauzaun während der Bauzeit vorhalten
Meter x Woche

Standzeit bis vorrausscihtlich zum Beginn der
Rohbauarbeiten im März 2020
Menge: 240,000 mWo

**1.1.13 Zulage für Plane am Bauzaun als Staubschutz/Sichtschutz**
Zulage für das Bespannen des Bauzaunes mit einer
glasfaserverstärkten Bauplane, an den Stößen
staubdicht schließend - inkl. späteren Rückbau
Höhe über die gesamte Höhe des Bauzaunes ( 2,00 m ).
Einzukalkulieren sind Maßnahmen zur Standsicherheit
des Bauzaunes wegen erhöhter Windlasten.
Die Bereiche der Planenbespannung sind mit der
Bauleitung abzustimmen
Menge: 20,000 m

**1.1.14 Vorhalten Plane als Staubschutz/Sichtschutz**
Vorhalten/ Instandhalten vorgenannter Plane und der
zusätzlichen Maßnahmen zur Standsicherheit des Zaunes
Menge: 240,000 mWo

**1.1.15 Baustraße herstellen**
Grasnarbe entfernen und abfahren, Oberboden auskoffern
und zwischenlagern, Geotextil liefern und einbauen,
Baustraße aus 30cm Schottertragschicht herstellen,
Menge: 50,000 m²

**1.1.16 Zulage Schotter**
Zulage für stärkere Schottterstärke zum Höhenausgleich
Einbau nur nach Abstimmung mit der Bauleitung.
Liefern und Einbauen
Menge: 7,000 m³

**1.1.17 Rückbau der Baustraße**
Baustraße nach Ende der Bauarbeiten rückbauen
Menge: 50,000 m²

#### 1.2 Abbruch

**1.2.1 Abbruch Holzpflaster, seitliche Lagerung**
Holzpflaster ca. 6x6 cm in einer Stärke von 4 cm
aufnehmen und seitlich für Wiederverwendung lagern;
das Holzpflaster ist größtenteils lose; teils istes
aber auch auf den darunter befindlichen Zementestrich
verklebt, durch einen Wasserschaden im Gebäude wurde
das Holzpflaster durch Quellvorgänge bereits vom
UNtergrund abgelöst; es ist ca. 1/3 der Fläche noch
mit dem Untergrund verklebt

Einlagerung im Gebäude z.B. auf Palette oder in
Gitterboxen (jeweils durch Bieter zu stellen)
Menge: 85,000 m²

**1.2.2 Zulage zur Vorposition - Entsorgung nicht verwendbares Material**
Zulage zur Vorposition - Entsorgung des nicht mehr
verwendbaren Materials aufgrund zu starker Anhaftungen
oder wegen Zerstörung beim Ausbau
Menge: 25,000 m²

**1.2.3 Betonestrich ausbauen, bis 70 mm**
Vorhandenen alten Zementestrich, einschl.
Spachtelmasse, ausbauen und Flächen säubern.
Anfallende Stoffe sammeln und entsorgen, incl.
Deponiegebühr.

Ausbau Streifenförmig ca. 2 m breit; Einschneiden des
Estrichs in separater Postion erfasst

Betonestrichstärke: bis 7 cm
Menge: 25,000 m²

**1.2.4 Zulage zur Vorposition - Dämmstofflage abbrechen, entsorgen**
Zulage zur Vorpostion - Dämmstofflage aus
Polysterol/EPS in einer Dicke bis 20 mm abbrechen und
entsorgen
Menge: 25,000 m²

**1.2.5 Zulage zur Vorposition - Dichtungslage abbrechen, entsorgen**
Zulage zur Vorpostion - bituminöse Dichtungslage
abbrechen und entsorgen; Vergütung je Lage
Menge: 20,000 m²

**1.2.6 Zulage zur Vorposition - Estrich bis 100 mm schneiden**
Zulage zur Vorpostion - Betonestrich bis 70 mm
einschneiden um eine sauberer Abbruchkante zu erhalten
Menge: 15,000 lfm

**1.2.7 Bodenkanal 50/60 cm in vorh. Unterbeton herstellen**
Bodenkanal ca. 50 cm tief und 60 cm breit in
vorhandenen Unterbeton herstellen; hierzu ist im
Verlauf des Kanals der Unterbeton immer etappenweise
mit geeigneter Technik einzuschneiden und der
freigeschnittene Betonquerschnitt auszustemmen; der
Beton ist als relativ magerer Unterbeton ausgeführt -
eine Bohrprobe lässt hier ein gutes Arbeiten erwarten

Abbruchmaterial aufnehmen, aus dem Gebäude
transportieren und entsorgen
Menge: 15,000 lfm

**1.2.8 Innenwandputz in kleinen Flächen abschlagen, entsorgen**
Innenwandputz in kleinen Flächen abschlagen, inkl.
Schuttentsorgung.

Einzelflächen bis 2,5 m2

Putzstärke:  bis 3 cm
Menge: 5,000 m²

**1.2.9 Zulage - Fugenmaterial ausräumen**
Fugenmaterial des Mauerwerks durch auskratzen oder
ähnliches ca. 2 cm tief ausräumen; Material entsorgen;
Maßnahme soll den Salzgehalt des Mauerwerks reduzieren

Hinweis:
bei dem Mauerwerk handelt es sich um ein
Feldsteinmauerwerk mit teils großen Fugenabständen
Menge: 5,000 m²

**1.2.10 Zulage - Putz einschneiden**
Putz zur Erzeugung einer sauberen Abbruchkante mit
geeigneter Schneidtechnik einschneiden
Menge: 10,000 lfm

**1.2.11 Stemmarbeiten, Mauerwerk, Kleinstmengen**
Stemmarbeiten in Mauerwerk im Zuge der Instandsetzung
des Drempelmauerwerks oder sonstige Stemmarbeiten in
absoltuen Kleinmengen ausführen; einschließlich
Entsorgung der Abbruchmaterialien
Menge: 0,750 m³

#### 1.3 Beton- und Maurerarbeiten

**1.3.1 Kernbohrung/Durchdringung/Durchörterung Fundamentzone aus Feldstein**
Durchdringung der Fundamentzone der hofseitiegn und
gartenseitigen Außenwand nach Wahl des Bieters; es
müssen hier je Außenwandzone zwei Stück DN150
Rohrleitungen durch die Wand geführt werden; die
Rohrleitungen werden bauseitig verlegt; es ist möglich
durch Stemmarbeiten eine Durchdringung herzustellen
oder auch entsprechende Kernborhungen einzubringen

der zu durchdringende Fundamentbereich besteht aus
Feldstein mit Vermörtelung; es ist eine Fundamentdicke
von ca. 60 cm zu durchdringen

Abrechnung nach Stück Durchdringung einer Außenwand
für jeweils zwei Rohrte DN150
Menge: 2,000 Stüc

**1.3.2 bauseitiig verlegte Rohre 2x DN 200 mit Beton C 25/30 innerhalb des Streifens vergießen**
bauseitig verlegte Rohre 2xDN200 mit Beton C25/30
(Größkorn max. 8 mm) im Bodenkanal 50/60 cm vergießen
Menge: 15,000 lfm

**1.3.3 Zulage - Einbohren von Anschlussbewehrung zur Verbindung Bestandsbeton mit Vergußbeton**
Einbohren von Anschlussbewehrung mit zugelassenen
Anschlussbewehrungssystem; kraftschlüssige Verbindung
des Unterbetons in einer Mächtigkeit von ca. 40 cm mit
dem Vergussbeton

Anschlussbewehrung ca. 50 cm lang (25 cm im Bestand /
25 cm im Verguss
Menge: 60,000 Stüc

**1.3.4 Zulage - Einschneiden von oberflächigen Schlitzen in den Bestandsbeton/Vergussbeton und Einlegen von Bewehrung, Verguß**
nach dem Abbinden des Vergussbetons den Bestenasbeton
und den Vergussbeton oberflächig ca. 3 cm tief
einschließen und eine Bewehrung aus Edelstahl d=8 mm
einlegen; Schlitz ca. 1,1 m lang; Bewehrung ca. 1 m
lang; Verguss des Schlißtzes einschkließlich Bewehrung
mit Epoxidharz

Abrechnung je Schlitz einschließlich Bewehrung und
Verguß
Menge: 30,000 Stüc

**1.3.5 Zulage - Längsfuge Bodenkanal mit Epoxi vergießen**
Zulage zur Vorpostion - Längsfuge des vergossenen
Bodenkanals zum Betand hin mit Epoxi vergießen
Menge: 30,000 lfm

**1.3.6 Abdichtung Bodenfläche, G200-S4 Al, 1-lagig, über Bodenkanal**
Abdichtung auf Bodenflächen gegen Bodenfeuchtigkeit
mit Bitumenbahnen.
Untergrund  :  Beton
-  Bitumen-Schweißbahn G200-S4 + Al (Schweißbahn mit
Alueinlage), 1-lagig, lose verlegt und Überdeckungen
verschweißt
Menge: 25,000 m²

**1.3.7 Zulage für vollflächig aufschweißen, über Bodenkanal**
Zulage zu vorgenannter Position für das vollflächige
Aufschweißen inkl. Voranstrich der Betonfläche
Menge: 25,000 m²

**1.3.8 Trennlage, PE- 0,2 mm,1-lag, auf baus. Abklebung**
Trennlage aus PE-Folie 0,2 mm, Stöße 10 cm überlappt
seitlich über Estrichoberkante hochgezogen, zwischen
vorhandener G200-S4 und Dämmstoff einbauen.
Abrechnung nach m2 Grundfläche
Menge: 25,000 m²

**1.3.9 Wärmedämmung, EPS, 1x30 mm, Estrich**
Polystyrol-Hartschaumplatten, zweilagig, als
Wärmedämmung unter Estrich. Einzukalkulieren ist das
Anarbeiten der Dämmung an Installationen, Einbauteilen

Dämmung  :  EPS-WD, 150 k Pa
Anwendungsgebiet  :  DEO nach
  DIN V 4108-10
WLG  :  035
Baustoffklasse  :  B1
Plattendicke  :  1x30 mm
Menge: 25,000 m²

**1.3.10 70 mm Zementestrich, CT-C35-F5, bew.**
Zementestrich CT-C35-F5 mit Glasfaserbewehrung (ca.
1Kg/m3), als schwimmender Estrich auf vorhandene
Dämmschicht
Oberfläche geglättet zur Aufnahme von Belägen aus PVC,
Fliesen geeignet.
Einzukalkulieren ist der Einbau von mind.8mm dicken
Randdämmstreifen sowie das Anarbeiten und die
Herstellung von Anschlüssen an andere Bauteile (NL
VOB),
einschl. nachträgliches Abschleifen der Sinterschicht
zur schnellen Trocknung

Härteklasse n. DIN EN 13813: F5
Biegezugfestigkeit (Mittelwert): mind.3,5 N/mm2
Estrichdicke: 70 mm
Menge: 25,000 m²

**1.3.11 Zulage zur Vorposition Schnellzementestrich CT-C35-F5 ( 10 Tage) bew.**
Zulage zur Vorposition - Schnellzementestrich
CT-C35-F5 mit Glasfaserbewehrung, als schwimmender
Estrich auf vorhandener Dämmschicht, Oberfläche
geglättet zur Aufnahme von Belägen aus PVC oder
Fliesen geeignet

Härteklasse n. DIN EN 13813:  F5
Estrichdicke:  bis 75mm
Verlegereife:  nach 10 Tagen

Angeboten Fabrikat:
'.........................................'
(vom
Bieter anzugeben)
Menge: 25,000 m²

**1.3.12 Estrich-Risse klammern, vergießen und verschleifen**
Estrich-Risse / Fugen verklammern, mit Epoxi vergießen
und verschleifen
Menge: 30,000 lfm

**1.3.13 Putzausbesserungen in absoluten Kleinflächen**
Putzfehlstellen bis ca. 1m2 mit Kalkzementputz
(Sackware) ausbessern; Oberfläche wie angrenzende
Bestandsflächen herstellen
Menge: 5,000 m²

**1.3.14 Mauerwerk in Kleinstmengen herstellen**
Fehlstellen im Mauerwerk, Wanddurchbrüche, Beimauerung
von Holzbalkenauflagern bzw. Mauerwerk in absoluten
Kleinstmengen etc. inklusive Material, Transport und
allen Lohnleistungen herstellen

Material  :  Mauerziegel, Normalformat
Druckfestigkeitsklasse  :  über 6 bis 12

Leistung in Klein- und Kleinstmengen notwendig
Menge: 0,750 m³

**1.3.15 Stundensatz Fachwerker**
Arbeiten, welche nicht in den Positionen erfaßt sind
und gegen Nachweis zur Ausführung kommen:
Fachwerker
Menge: 8,000 h

**1.3.16 Stundensatz Helfer**
Arbeiten, welche nicht in den Positionen erfaßt sind
und gegen Nachweis zur Ausführung kommen:
Helfer
Menge: 8,000 h

USt %: 19,00
